# Los1 M4 Castell
Angebotsaufforderung (GAEB DA XML 3.3, DA83)
Projekt: 2-6451/1-B.0
Währung: EUR
Bieterkommentare zugelassen: ja
Auftraggeber: Gemeinde Castell, Castell, 97355
Erstellt mit: ASBwin 29.0.0.0, Position 29.0.0.4, 21.08.2026

## 2-CAS-6451/1-001 Leistungsverzeichnis, Los1 M4 Castell
Datum: 21.08.2026

### Bereich 1 Baustelleneinrichtung

**1.1 Einrichten und Räumen der Baustelle**
*** Pauschalposition
- An- und Abtransport sowie Vorhalten sämtlich benötigter Geräte, inkl. Baulaser/Nivelliergerät.

- Vorhalten von Schutzmaßnahmen zur Vermeidung von Bodenverunreinigungen durch Maschinen (z. B. Generatoren, Motoren, Aggregate) während der gesamten Bauzeit. Bereitstellung und betriebsbereites Vorhalten von flüssigkeitsdichten Unterlagen (z. B. Auffangwannen, PE-Schutzplanen mit Aufkantung) sowie geeigneter Abdeckungen zum Schutz vor Witterung und Verschmutzung.

- Beim Räumen der Baustelle ist dieser Bereich vollständig zu reinigen und in den ursprünglichen Zustand zurückzuversetzen. Dazu gehört insbesondere das Entfernen aller Aufbauten, Materialien und Verschmutzungen. Das Beseitigen von Fahrspuren, Verdichtungen oder Beschädigungen. Ggf. das Wiederherstellen von Grünflächen oder befestigten Oberflächen, das ordnungsgemäße Entsorgen aller Rückstände.

- Die Wiederherstellung inklusive aller benötigten Materialien und Nebenleistungen ist im Rahmen dieser Position pauschal einzukalkulieren. Eine gesonderte Vergütung erfolgt nicht.
Menge: 1,000 Psch
Kostengruppen nach DIN 276 2018: 391
Kostengruppen nach DIN 276-1 2008: 391
Kostengruppen nach DIN 276-1 1981: 3.1.9.0.0

**1.2 Vorhalten, Einrichten und Räumen der Baustellensicherung**
*** Pauschalposition
- Aufstellen von Bauzäunen.

- Einrichtung und Absicherung von Baustellenzufahrten.

- Absicherung von Gefahrenstellen (Gräben, Schächte, Höhenunterschiede).
Menge: 1,000 Psch

**1.3 Grenzsteine im Gelände sichern**
*** Pauschalposition
- Vor Baustelleneinrichtung und Baubeginn.

- In Zusammenarbeit mit Gemeinde.
Menge: 1,000 Psch

**1.4 Wöchentliche, ca. 1 stündige Baustellenbesprechungen**
- gemäß Schätzung AN des Bauzeitraums.
Menge: 4,000 h

### Bereich 2 Erdarbeiten

**2.1 Liefern homogenes Bodenmaterial für den Dammbau**
- Liefern von geeignetem, bindigem Bodenmaterial für den homogenen Dichtkörper der Weganhebung.Das Bodenmaterial muss für den Einbau geeignet sein und einen dichten, standsicheren und dauerhaft tragfähigen Dicht- und Böschungskörper ermöglichen.

- DasBodenmaterial muss den Anforderungen der DIN 18196 an bindige Böden entsprechen.

- Zulässig sind insbesondere Bodenarten der Klassen UL, TL, TM oder vergleichbar. Kein sandiger Lehm (Ls) und keine gemischten oder inhomogenen Auffüllböden.

Das Bodenmaterial darf keine humosen oder torfigen Bestandteile, keine organischen Fremdstoffe sowie keine Bauschuttoder Recyclinganteile enthalten (Z0).

- Die hydraulischen Eigenschaften des Bodenmaterials müssen so beschaffen sein, dass keine schädliche Durchsickerung, Erosion oder Aufweichung des Dammkörpers zu erwarten ist. Ein kWert von ≤ 1 × 10⁻⁷ m/s gilt als Mindestwert.

- Das Bodenmaterial muss eine ausreichende Verdichtbarkeit aufweisen. Es ist ein Verdichtungsgrad von mindestens 97 % Proctor (DIN 18127) zu erreichen.

- Bei der Ermittlung der E inbau- und Verfüllmengen wurde eine Verdichtung des Bodens auf den vorgesehenen Dichtegrad bzw. die erforderliche Tragfähigkeit berücksichtigt.

- Die Lieferung des Bodenmaterials darf erst nach Vorlage der erforderlichen Eignungs und Prüfnachweise und nach Freigabe durch die Bauleitung erfolgen.
Menge: 30,000 m³

**2.2 Liefern homogenes Bodenmaterial für den Dammbau**
*** Bedarfsposition mit GB
Bedarfsposition in Abhängigkeit von bereits vorliegedem geeigneten Bodenmaterial. Information über die Notwendigkeit dieser Position liegt zu Baubeginn vor.

- Liefern von geeignetem, bindigem Bodenmaterial für den homogenen Dichtkörper der Weganhebung.Das Bodenmaterial muss für den Einbau geeignet sein und einen dichten, standsicheren und dauerhaft tragfähigen Dicht- und Böschungskörper ermöglichen.

- DasBodenmaterial muss den Anforderungen der DIN 18196 an bindige Böden entsprechen.

- Zulässig sind insbesondere Bodenarten der Klassen UL, TL, TM oder vergleichbar. Kein sandiger Lehm (Ls) und keine gemischten oder inhomogenen Auffüllböden.

Das Bodenmaterial darf keine humosen oder torfigen Bestandteile, keine organischen Fremdstoffe sowie keine Bauschuttoder Recyclinganteile enthalten (Z0).

- Die hydraulischen Eigenschaften des Bodenmaterials müssen so beschaffen sein, dass keine schädliche Durchsickerung, Erosion oder Aufweichung des Dammkörpers zu erwarten ist. Ein kWert von ≤ 1 × 10⁻⁷ m/s gilt als Mindestwert.

- Das Bodenmaterial muss eine ausreichende Verdichtbarkeit aufweisen. Es ist ein Verdichtungsgrad von mindestens 97 % Proctor (DIN 18127) zu erreichen.

- Bei der Ermittlung der E inbau- und Verfüllmengen wurde eine Verdichtung des Bodens auf den vorgesehenen Dichtegrad bzw. die erforderliche Tragfähigkeit berücksichtigt.

- Die Lieferung des Bodenmaterials darf erst nach Vorlage der erforderlichen Eignungs und Prüfnachweise und nach Freigabe durch die Bauleitung erfolgen.
Menge: 250,000 m³

**2.3 Oberboden ca. 10 cm profilgerecht abtragen fördern und seitlich lagern**
- profilgerecht abtragen fördern und seitlich lagern.

- Höhenbereich des Abtrags ca. 10 cm.

- Fläche des Abtrags ca. 205 m².
Menge: 27,000 m³

**2.4 Abtrag des bestehenden Dammes und seitliche Lagerung des Bodens**
- Nach Abtrag Oberboden (ca. 10 cm unter GOK).

- Boden des bestehenden Damm lösen, max. Tiefe 2 - 2,25 m,  Neigungsverhältnis der Böschungen: 1:1.

- Bodenaushub nach lösen, laden und seitlich lagern.

Zu erwartende Bodenparameter:
- Konsistenz Boden ist weich bis breiig (es ist mit Grundwasser zu rechnen).

Zu erwartende Bodengruppen sind:
- Schluffig-tonige Sande bis schwach sandige, tonige Schluffe (Verwitterungslehme).
- Zum Teil Mergelbruchstücke im Millimeterbreich.
Menge: 200,000 m³

**2.5 seitlich gelagerten Oberboden ca. 10 cm profilgerecht auftragen**
27- Seitlich gelagerten Oberboden ausbauen und auf Böschungen des Dammes (Neigungsverhältnis 1:3) auftragen. Verdichtung des aufgetragenen Oberbodens muss so gering wie möglich halten um Ansaat zu vereinfachen.

- ca. 28,7 t (Faktor 1,4 t/m³ für Oberboden).

- Höhe des Auftrags ca. 10 cm.

- Fläche des Auftrags  ca. 205 m².
Menge: 27,000 m³

**2.6 Planum herstellen, auf Untergrund des Dammbauwerks u. Durchlassscharte**
- Abweichung Sollhöhe [cm]: +/- 2.

- Sicherstellung des geforderten Verdichtungsgrads:
Verdichtungsgrad ≥ 97 % der Proctor max. Trockendichte.
Menge: 203,000 m²
Kostengruppen nach DIN 276 2018: 531
Kostengruppen nach DIN 276-1 2008: 521
Kostengruppen nach DIN 276-1 1981: 5.2.1.0.0

**2.7 Herstellen Dammbauwerk mit Modellierung für Notüberlauf**
- Einbau des gelagerten und gelieferten Dammschüttmaterials.

- Neigungsverhältnis der lufseitigen Böschung: 1:3 und der wasserseitigen Böschung 1:3, Breite der Dammkrone ca. 3,0 m, max. Höhe des Bodeneinbaus ca. 2,5 m.

- Schichtweiser Einbau in Lagen von 30 cm.

- Herstellung eines gleichmäßigen, homogenen Dammkörpers ohne Einschlüsse, Linsen oder Hohlräume. Vor allem um die Rohrleitung.

- Einbau von ca. 30 m³ geliefertem homogenen Bodenmaterial als dichte Böschungszone und ca. 250 m3 bereits an der Baustelle gelagerten Bodenmaterial als Kern- und Stützkörper. Einbau gemäß Ausführungsplanung. Bei fehlender Verfügbarkeit des bereits an der Baustelle gelagerten Bodenmaterials wird der Dammkörper vollständig mit ca. 280 30 m³ des geliefertem homogenen Bodenmaterials hergestellt.

- Sicherstellung des geforderten Verdichtungsgrads:
Verdichtungsgrad ≥ 97 % der Proctor max. Trockendichte.
Menge: 280,000 m³
Kostengruppen nach DIN 276 2018: 529
Kostengruppen nach DIN 276-1 2008: 529
Kostengruppen nach DIN 276-1 1981: 5.2.9.0.0

**2.8 Seitlich gelagerten Unterboden fachgerecht entsorgen**
- Seitlich gelagertes Unterbodenmaterial, ca. 200  m³ aufnehmen, laden, zur geeigneten zugelassenen Verwertungs- oder Entsorgungsanlage transportieren und dort abladen.

- Einschließlich sämtlicher Personal-, Geräte-, Fahrzeug- und Transportleistungen sowie aller erforderlichen Nachweise.

- Der Entsorgungsweg ist entsprechend Ergebnissen der Position 3.1 festgestellten Materialklasse und abfallrechtlichen Einstufung zu wählen und mit dem Auftraggeber abzustimmen.

- Die an der Verwertungs- oder Entsorgungsanlage anfallenden Annahme-, Verwertungs- und Deponiegebühren werden nach tatsächlich angelieferter Menge gegen Vorlage prüffähiger Wiegescheine, Annahmebelege und Rechnungen vergütet.
Menge: 200,000 m³

### Bereich 3 Beprobung Bodenaushub

**3.1 Beprobung und Laboranalyse nach BBodSchV/EBV, inkl. Dokumentation**
*** Pauschalposition
- Beprobung von ca. 200  m³ Bodenmaterial zur abfall- und bodenschutzrechtlichen Einstufung und Prüfung der Verwertungs- bzw. Entsorgungsmöglichkeiten.

- Die Leistung umfasst die fachkundige, repräsentative und material- bzw. schichtbezogene Probenahme einschließlich erforderlicher Einzel- und Mischproben,

- Probenkennzeichnung, Verpackung und Transport zu einer geeigneten Untersuchungsstelle.

- Durchzuführen sind die erforderlichen Laboruntersuchungen nach ErsatzbaustoffV, Anlage 1 Tabelle 3, sowie bei begründetem Verdacht zusätzlich auf relevante Schadstoffparameter nach Anlage 1 Tabelle 4. Die Probenahme und Probenvorbereitung sind nach den Vorgaben der BBodSchV, der ErsatzbaustoffV und unter Berücksichtigung der LAGA PN 98 bzw. der einschlägigen DIN-Normen auszuführen.

- Im Leistungsumfang enthalten sind die Auswertung und Bewertung der Untersuchungsergebnisse, die Einstufung bzw. Klassifizierung des Materials sowie die Erstellung und Übergabe eines vollständigen Probenahme- und Laborberichts einschließlich Probenahmeprotokoll, Analysenergebnissen, angewandten Prüfverfahren, Fotodokumentation und Angaben zu den möglichen Verwertungs- bzw. Entsorgungswegen.

- Die Dokumentation ist dem Auftraggeber als PDF-Datei zu übergeben. Die Anzahl der Proben und der konkrete Untersuchungsumfang sind an die Materialhomogenität, Herkunft, Vorerkundung und örtlichen Gegebenheiten anzupassen.
Menge: 1,000 Psch

### Bereich 4 Befestigungen

**4.1 Lieferung Wasserbausteine 100/300 oder vergleichbar**
- Lieferung einschließlich Entladung auf vorbereiteter Lagerfläche.

- Materiallieferung inkl. aller Transport- und Entladekosten.

- Wasserbausteine mit Körnung 100/300 oder vergleichbar
Menge: 42,000 t

**4.2 Lieferung Quadersteine für Durchlassscharte**
- Lieferung einschließlich Entladung auf vorbereiteter Lagerfläche.

- Materiallieferung inkl. aller Transport- und Entladekosten.

- Steinquader (L× H× T m): 0,60-1,20×0,40×0,50 oder vergleichbar
Menge: 32,000 t

**4.3 Lieferung Drainagerohr, KG2000 EM Teilsickerrohr geschlitzt**
- Lieferung einschließlich Entladung auf vorbereiteter Lagerfläche.

- Materiallieferung inkl. aller Transport- und Entladekosten.

- KG2000 EM Teilsickerrohr geschlitzt
Menge: 30,000 m

**4.4 Steinsicherung, Sicherung des Notüberlaufs**
- Einbau der angelieferten Wasserbausteine gemäß Pos. 08.0001

- Auf der hergestellten Dammmodellierung für den Notüberlauf.

- In einer Schichtdicke von ca. 30 cm.

- Auf einer Fläche von ca. 72 m².

- Die Wasserbausteine sind gemäß Planungslage und -höhe lagenweise zu setzen, glätten und verdichten, so dass eine standsichere und dauerhaft funktionsfähige Konstruktion entsteht.
Menge: 42,000 t
Kostengruppen nach DIN 276 2018: 582
Kostengruppen nach DIN 276-1 2008: 561
Kostengruppen nach DIN 276-1 1981: 5.1.7.0.0

**4.5 Lieferung Schotter 16/32 (Dränageschicht der Duchlassscharte)**
- Lieferung einschließlich Entladung auf vorbereiteter Lagerfläche.

- Materiallieferung inkl. aller Transport- und Entladekosten.

- natürliche Gesteinskörnung TL Gestein.

- Körnung [mm]: 16/32.
Menge: 25,000 t

**4.6 Lieferung Schottertragschicht 0/56 (Tragschicht Quadersteine)**
- Lieferung einschließlich Entladung auf vorbereiteter Lagerfläche.

- Materiallieferung inkl. aller Transport- und Entladekosten.

- natürliche Gesteinskörnung TL Gestein.

- Körnung [mm]: 0/56.
Menge: 15,000 t

**4.7 Herstellen Schottertragschicht für die Durchlassscharte (Quadersteine)**
- Einbau der angelieferten Schottertragschicht gemäß Pos. 03.0003.

- Im Bereich der Gründung der Durchlassscharte.

- In einer Schichtdicke von 20 cm.

- Auf einer Fläche von ca. 19 m².

- Sicherstellung des geforderten Verdichtungsgrads:
Verdichtungsgrad ≥ 97 % der Proctor max. Trockendichte.
Menge: 8,000 t

**4.8 Liefern eines Filter- und Trennvlieses (Geotextil) 200 g/m² - 300 g/m²**
- Liefern eines Filter- und Trennvlieses (Geotextil) hinter der Trockenstützmauer als Trennlage zwischen Dränageschicht und anstehendem Erdreich.

Das Geotextil muss folgende Anforderungen erfüllen:
- Geotextil nicht verrottbar, synthetisch (z. B. PP oder PES), vernadelt oder thermisch gebunden
- Mindest-Flächengewicht: ≥ 200 g/m², empfohlen ca. 300 g/m²
- Zugfestigkeit längs/quer gemäß EN ISO 10319: angemessen für Erd- und Wasserbauanwendungen
- Hohe Wasserdurchlässigkeit senkrecht zur Ebene gemäß EN ISO 11058
- Soil-Filtration nach EN ISO 12956
- Beständig gegen Mikroorganismen, Säuren, Laugen und im Erdreich dauerhaft stabil
- UV- und witterungsbeständig während der Einbauphase
- Nur Produkte mit CE-Kennzeichnung gemäß EN 13252 (Dränage- und Filterschichten)
Menge: 45,000 m²

**4.9 Herstellen der Durchlassscharte aus Quadersteinen**
- Versetzen der angelieferten Quadersteine im Mauerverbund als Trockenmauer (ohne Mörtel), mit enger Fugenlagerung und trichterförmigen einbinden in das Dammbauwerk auf der Wasserseite.

- Einbau auf Schottertragschicht

- Einbindung von mindestens jedem vierten bis fünften Stein quer in den Dammkörper zur Verzahnung.

- Herstellung in gleichmäßigen Schichten, Schichthöhe entsprechend dem Steinformat (ca. 40 cm).

- Herstellung der Dränageschicht aus Schotter 16/32 mm hinter der Tockenmauer in einer Stärke von ca. 30 cm, inkl. Drainagerohr, KG2000 EM Teilsickerrohr geschlitzt und Geotextil.

- Neigung der Trockenmauer ca. 15-20 %

- Alle Nebenleistungen des Versetzens (Ausrichten, Anpassen der Lagerfugen, Setzen mit Hebezeugen, notwendige Zuschneidearbeiten, Einhaltung des Gefälles und Achsverlaufs der Scharte) sind im Einheitspreis enthalten.
Menge: 45,000 m²

### Bereich 5 Pflanz- und Bodenarbeiten

**5.1 Liefern und ansäen einer Böschungssaat auf Dammbauwerk**
- Angedeckten Oberboden auf dem hergestellten Damm durch Lockern, Einebnen und Entfernen von groben Bestandteilen für die Böschungsansaat vorbereiten. Ziel ist ein feinkrümeliges, aufnahmefähiges Saa tbett.

- Liefern und ansäen  RegioZert® Mischungsvariante „Böschung“ UG 12 (Fränkisches Hügelland) – gebietseigenes Saatgut, erosionshemmend, standortgerecht.

- Lieferung einschließlich Entladung auf vorbereiteter Lagerfläche.

- Materiallieferung inkl. aller Transport- und Entladekosten.
Menge: 115,000 m²

### Bereich 6 Biberschutz

**6.1 Lieferung von Biberschutzmatten**
- Lieferung von Biberschutzmatten gegen Biberverbiss und -untergrabungen.

- Die Matten bestehen aus verschweißtem Stahldraht (verzinkt und kunststoffummantelt) oder Edelstahldraht, je nach Ausführung.
Eigenschaften:
- Drahtstärke: ca. 2,0–3,0 mm (Stahl) oder 1,1 mm (Edelstahl)
- Maschenweite: ca. 25–50 mm
- Flächengewicht: ca. 1.200–1.500 g/m²
- Rollenbreite: 1,50–2,50 m
- Rollenlänge: ca. 25 m
oder vergleichbar.

- Lieferung inkl. Zubehör (z. B. C-Klammern, Befestigungsmaterial)

- Die Lieferung erfolgt frei Baustelle, entladen.

- Abrechnung nach m² Draufsichtsfläche.

- Überlappungen und Befestigungsmittel sind in den Einheitspreis einzurechnen.
Menge: 85,000 m²

**6.2 Einbau von Biberschutzmatten**
- Einbau von Biberschutzmatten in Böschungen als dauerhafter Schutz gegen Biberschäden.

- Ausheben eines Ankergrabens (ca. 30 × 30 cm bis 50 × 50 cm) am Böschungskopf der Dammbauwerke.

- L-förmiges Einlegen der oberen Mattenkante, Verfüllen und Verdichten des Ankergrabens.

- Gitter bahnenweise hangabwärts ausrollen.

- Untere Kante ca. 20 cm tief am Böschungsfuß eingraben.

- Verlegung mit ca. 20 cm Überlappung oder alternativ ohne Überlappung, jedoch mit C-Klammern (verzinkt) im Abstand von ca. 20 cm sichern.

- Matten dürfen nicht direkt befahren werden.

- Abrechnung nach Draufsichtsfläche.

- Überlappungen, Befestigungsmittel und Arbeitshilfen sind im Einheitspreis enthalten.
Menge: 85,000 m²

### Bereich 7 Wasserhaltung

**7.1 Pumpe inkl. Schläuche vorhalten, einrichten und räumen**
*** Pauschalposition
*** Bedarfsposition mit GB
- Vorhalten, Einrichten und Räumen einer mobilen Schmutzwasserpumpe mit Druckluft- oder Elektromotor und Schläuchen.

- Zur Freihaltung der Baufläche von zufließendem Niederschlags- oder Schichtwasser im Bereich des Grabens.

- Maximal zu erwartender Wasserfördermengenbereich bis 100 m³/h.

- Maximal zu erwartender geodätischer Förderhöhenbereich bis 3 m.

- Maximale Förderlänge 25 m.

- Energieversorgung über vom Auftragnehmer bereitzustellende mobile Generatoren; sämtliche hierfür erforderliche Betriebsmittel (Kraftstoffe, Schmierstoffe, Wartung) sind im Einheitspreis enthalten.

- Zum Schutz gegen Bodenverunreinigungen sind Pumpen und Aggregate auf flüssigkeitsdichten Unterlagen aufzustellen.
Menge: 1,000 Psch

**7.2 Temporäre Staumauern vorhalten, einrichten und räumen**
*** Pauschalposition
*** Bedarfsposition mit GB
- Herstellung einer Staumauern (Breite bis 15 m, Höhe bis 0,5 m) zur Wasserhaltung.

- Zum Einstau und Abpumpen des Grabenabfluss.

- Bauweise: BigBags oder Schlauchdämme

- Im Einheitspreis enthalten sind: Herstellung, alle erforderlichen Umsetzungen (Umlagerungen, erneutes Einbauen, Abdichten), Vorhalten während der Bauzeit sowie Rückbau und Entsorgung.
Menge: 1,000 Psch

**7.3 Betreiben der Wasserhaltungsanlage**
*** Bedarfsposition mit GB
- Betreiben der vorgehaltenen Pumpen zur Ableitung von Niederschlags- und Zuflusswasser während der Bauzeit.

- Einschließlich Bereitstellung aller Betriebsmittel (Kraftstoffe, Schmierstoffe, Wartung) und Bedienung.

- Maximal zu erwartender Wasserfördermengenbereich bis 100 m³/h.

- Maximal zu erwartender geodätischer Förderhöhenbereich bis 3 m.

- Maximale Förderlänge 25 m.

- Abbrechnung gegen Nachweis der notwendigen Betriebsdauer.
Menge: 16,000 h

### Bereich 8 Provisorien

**8.1 Vorhalten, Herstellen und Rückbauen einer provisorischen Baustraße**
*** Bedarfsposition mit GB
- Herstellen einer temporären Baustraße / teilbefestigten Zuwegung einschließlich Vorarbeiten, Materiallieferung, Einbau, Unterhaltung, Rückbau (ggf. teilweise) und Wiederherstellung.

- Leistungen: Oberfläche aufnehmen, Planum herstellen und verdichten.Güteklassifiziertes Baustoffgemisch (z. B. 0/45) liefern, profilgerecht mit Quergefälle einbauen und verdichten; bei Bedarf Geotextil.Bauzeit: Unterhaltung, Nachbesserungen, Verkehrssicherheit. Nach Beendigung: Tragschicht rückbauen; Material geht bei Bedarf in Besitz des AG über. Fläche rekultivieren und Schäden beseitigen.

- Die Lieferung und der Einsatz erfolgen nur nach Anordnung der Bauleitung bzw. nach gemeinsamer Einschätzung der örtlichen Bauverhältnisse durch Auftragnehmer und Auftraggeber im Rahmen der Bauanlaufbesprechung oder während der Bauausführung, wenn die Bodenverhältnisse einen sicheren Einsatz von Baugeräten ohne zusätzliche Tragschicht nicht zulassen.
Menge: 250,000 lfm

### Bereich 9 Vermessung

**9.1 Vermessung, Absteckung und Massenberechnung**
*** Pauschalposition
- Aufnahme des Urgeländes vor Beginn der Bauarbeiten.

- Absteckung der Baugrenzen und Lagerflächen.

- Baubegleitende Vermessung (Kontrollaufnahmen für Lagerflächen, Zwischenlager und modellierte Flächen).

- Endvermessung nach Fertigstellung.

- Berechnung der Massen auf Basis der Differenz Urgelände/Endgelände, Erstellung prüfbarer Aufmaßunterlagen.

- Alle Nebenleistungen (Geräteeinsatz, Datenaufbereitung, Protokolle) sind in der Pauschale enthalten.
Menge: 1,000 Psch
